# KuFZ Sattelhof
Angebotsaufforderung (GAEB DA XML 3.2, DA83)
Projekt: 755 - KuFZ Sattelhof
Währung: EUR
Auftraggeber: Sondervermögen Immobilien und Technik de, vertreten durch IB Stadt, Theodor-Heuss-Allee 14, 28215 Bremen
Erstellt mit: 5 260609.1, NOVA AVA, 10.06.2026

## Allgemeine Angaben zur Baustelle
Die Freie Hansestadt Bremen vertreten durch das Sondervermögen für Immobilien und Technik der Stadtgemeinde Bremen, vertreten durch IB Stadt, plant auf dem Gelände zwischen den Straßen Beim Sattelhof und Am Heufeldfleet in Bremen Sebaldsbrück auf der Fläche des alten Schulgeländes einen 2-geschossiger (EG, 1.OG) Neubau im Effizienzhaus 40 Standard zu errichten.

Standortfaktoren:
Der Neubau wird, nach Abriss des alten Schulgebäudes, neben der noch im Betrieb befindenden Kita Container errichtet. Der Betrieb wird während der gesamten Baumaßnahme fortgesetzt. Auf dem Grundstück ist ebenfalls eine Turnhalle, die ebenfalls genutzt wird.

Gebäudekurzbeschreibung
Das Raumprogramm besteht im Wesentlichen aus sechs Gruppenräumen mit zugehörigen
Differenzierungsräumen, Bewegungsraum sowie Nebenräumen. Im Erdgeschoss ist weiterhin eine Produktionsküche mit entsprechenden Nebenräumen vorgesehen.
Die Nettoraumfläche wird insgesamt ca. 1.347m² betragen.
Es wird im Erdgeschoss einen Hausanschlussraum geben. Im 1. Obergeschoss sind Flächen
für die Haustechnik vorgesehen.

Gebäudeaußenmasse nach Fertigstellung:

Länge:  ca. 52 m

Breite:  ca. 25,0 m

Höhe:  ca. 8,3 m

Grundfläche:  ca. 770 m²

Angaben zur Baustelle:
Die Baustellenadresse lautet: Beim Sattelhof 14, 28309 Bremen

Die Baustellenzufahrt- bzw. Abfahrt erfolgt über die Zufahrt Am Heufeldfleet. Es wird angeraten, die örtlichen Gegebenheiten vor Angebotsabgabe zu besichtigen, um alle Einflussfaktoren abwägen und einkalkulieren zu können.
Das zulässige Gesamtgewicht und zulässige Breite für das Befahren des Zufahrtweges ist zu beachten und darf nicht überschritten werden.
Bei Nichtbeachtung und Zuwiderhandlung gegen die Bestimmungen der STVO für die Zufahrts - und Stellflächenbereiche im Rahmen des Baustellenverkehrs, die zu Beschädigungen und Verunreinigungen der Fahrbahnoberfläche führen, geht die Beseitigung der Verschmutzung und Schäden an der Fahrbahndecke zu Lasten des Verursachers.
Für das Einholen der Genehmigungen für das Erstellen von Gerüsten, Grabarbeiten im Straßenraum, Errichten von Kränen, Absperrungen usw. ist der Unternehmer selbst verantwortlich.

Zur Unfallverhütung sind die Verkehrswege und Zugänge der Baustelle sowie die Arbeitsplätze freizuhalten. Die Arbeitsbereiche sind bei Arbeitsende geräumt und gesäubert zu hinterlassen.

Räume zum Lagern von Stoffen werden je nach Vorhandensein kostenlos zur Verfügung gestellt. Der Auftragnehmer hat jedoch keinen Anspruch auf Lagermöglichkeiten und muss sie sich daher gegebenenfalls durch entsprechende Baustelleneinrichtung selbst beschaffen.

## Allgemeine Vorbemerkungen
Allgemeine Vorbemerkungen

1. Lage und Art des Bauvorhabens

Bei dem Bauvorhaben handelt es sich um den Neubau eines Kinder- und Familienzentrums
(KuFZ) in 28309 Bremen, Beim Sattelhof 14.Bauherr für das Bauvorhaben ist das
Sondervermögen für Immobilien und Technik der Stadtgemeinde Bremen, vertreten durch
Immobilien Bremen Eigenbetrieb der Stadtgemeinde Bremen.

Das KuFZ Beim Sattelhof soll in Bremen auf dem Gelände eines ehemaligen
Schulgrundstücks mit viel Baumbestand gebaut werden. Die ehemalige Grundschule wird
abgerissen, das KuFZ wird an dieser Stelle entstehen. Das Plangebiet verfügt über einen
ausgeprägten Baumbestand aus überwiegend geschützten Bäumen.
Das Grundstück grenzt nördlich an den Heufeldweg und südlich an die Straße Beim
Sattelhof. Die Adressierung und Haupt-Erschließung erfolgt südlich über die Straße Beim
Sattelhof. Hier ist auch ein bestehender Parkplatz verortet.

Das Bauvorhaben ist als 2-geschossiges Gebäude ohne Unterkellerung vorgesehen.
Die Bauweise beinhaltet Wände aus Stahlbeton und Massivmauerwerk sowie
Stahlbetondecken. Die Decke über OG wird als Massivholzdecke ausgeführt. Aufgrund
technischer Anforderungen wird der Treppenraum, Küche und Technikbereich sowie der
Fluchtbalkon in Massivbauweise ausgeführt. Die Außenwände sind massiv gebaut mit einer
vorgehängten Holzfassade. Das Gebäude wird als EH 40 Standard mit Gründach und PV-Anlage
geplant. Die neue KiTa soll aufgrund der durch die Enquetekommission „Klimaschutzstrategie
für das Land Bremen“ geforderte Verwendung nachhaltiger Baustoffe mit möglichst hohem
Holz-Anteil realisiert werden.

2. Zufahrt

Die Zuwegung zur Baustelle für den Neubau des KuFZ erfolgt über die Wilhelm - Wolters-Str., die Vahrer Str.,
und Lorentstr., Bremen.
Die Gewichtsbeschränkung in diesem Bereich beträgt grundsätzlich 9 to.
Für die Zeit v. 01.10.2024 bis zum 31.12.2026 wurde eine Ausnahmegenehmigung erteilt.

- Bei Inanspruchnahme ist die Genehmigung mitzuführen
- Auf Straßen und Nebenanlagen darf kein Wendevorgang ausgeführt werden.
- Der Transport darf die Fahrbahn nicht verlassen. Sollte es zu Begegnungsverkehr kommen,
  muss  hierfür  eine geeignete, ausreichend breite Stelle gewählt werden, so dass die Fahrbahngrenzen nicht überfahren werden. Sollte keine geeignete Stelle vorhanden sein, ist in Absprache
  mit dem  örtlichen Polizeirevier eine geeignete Absperrung aufzustellen.
- Die zulässige Höchstgeschwindigkeit beträgt max. 20 km/h bzw. ist entsprechend dem Ausbau
  und Zustand der  Straßen zu wählen.

In dieser Zeit darf das Fahrzeuggesamtgewicht 26 t verteilt auf drei Achsen nicht
überschreiten. Die Gewichtsbeschränkungen für den Baustellenverkehr sind
zwingend einzuhalten.

Hinweise:

 - Diese Ausnahmegenehmigung befreit nicht von den Bestimmungen des § 1 StVO
 - Weisungen und Zeichen von Polizeibeamten haben Vorrang vor dieser
  Ausnahmegenehmigung.

3. Bauweise

Der Neubau wird in folgender Bauweise errichtet:
Das Bauvorhaben ist als freistehendes, zweigeschossiges Gebäude mit einer Grundfläche
von ca. 45,0x30,0m und ca. 8,50 m Höhe über GOK vorgesehen. Die Fassaden Nordost
und Süd werden bogenförmig ausgebildet.

Gründung
Die Gründung erfolgt über eine elastisch gebettete Stahlbeton-Sohlplatte in 25 cm Stärke.
In Teilbereichen unter hohen Lasten wird die Sohle verstärkt. Es ist eine Frostschürze als
konstruktives Element vorgesehen.
Die Aufzugsunterfahrt wird um ca. 1,00 m abgesenkt. Die Stützen des Fluchtbalkons werden
auf Einzelfundamenten gelagert.

Decken und Unter-/Überzüge
Die Dachdecke ist in Massivholzbauweise geplant. Die Dachflächen sind nicht begehbar
vorgesehen außer für Wartungszwecke. Auf den Dachflächen sind PV-Anlagen, sowie
eine extensive Begrünung geplant.
Die Decke über EG wird als massive Stahlbetonkonstruktion erstellt.
Beide Decken lagern auf Wänden bzw. Stahlbeton- bzw. Stahlunterzügen. Die umlaufende
Attika wird oberhalb der Deckenkonstruktion in Verlängerung der Stahlbetonwände 1,25 m
hoch ausgeführt.
In beiden Geschossen sind sowohl Brüstungen als auch Randunterzüge vorgesehen.

Stützen
Die Stützen werden in Stahlbeton ausgeführt. Diese werden als Stützensystem bis zur
Gründung durchgeführt oder werden mittels Stb.-Wänden bzw. Stb.-Unterzügen abgefangen.
Als Innenstützen sind Rundstützen D=25cm vorgesehen. Fassadenstützen sind als
rechteckige Stb.-Stützen geplant.
Fluchtbalkone werden durch Stb.-Rundstützen mit D=20cm abgefangen.

Wände
Alle tragenden Wände sind als 20-24 cm starke Stahlbeton- bzw. 24 cm starke
Mauerwerkswände vorgesehen. Nichttragende Innenwände werden teils auch in geringerer
Stärke ausgeführt.

Treppen
Das im Flur geplante Treppenhaus wird ausgeführt mit L--förmigem Treppenlauf in Stahlbeton-
Bauweise vom EG ins OG. Für den Trittschallschutz sind entsprechende Einbauelemente
- Tronsolen - vorgesehen.

4. Baustelleneinrichtung

Die Einrichtung der Baustelle sowie die Vorhaltung aller zur Ausführung des Gewerkes
erforderlichen Geräte, Werkzeuge, Hebezeuge, etc. inklusive Wiederherstellung des
Ursprungszustandes bei Verlassen der Baustelle sind Bestandteil der Einheitspreise.
WC- und Waschgelegenheiten werden vom Auftraggeber zur Verfügung gestellt.
Die Aufstellung von Baubuden und Baucontainern zur Material- u. Gerätelagerung ist in
Abstimmung mit der Bauleitung auf dem Baugrundstück in geringem Umfang möglich.
Benötigte Parkplatzflächen für Mitarbeiter sind im Voraus ebenso mit dem Auftraggeber
und der örtlichen Bauleitung abzustimmen, ein Anspruch zur Mitbenutzung besteht nicht.
Schlaf- u. Wohncontainer werden nicht zugelassen.
Die Lagerung in bzw. auf dem Gebäude ist nicht zulässig.
Für die Baustelle wird eine Baustellenvideoüberwachung eingesetzt. Bewachung, Verwahrung
und Versicherung der Baubuden, Arbeitsgeräte, Arbeitskleider usw. des Auftragnehmers
und seiner Erfüllungsgehilfen, auch während der Arbeitsruhe, obliegt dem Auftragnehmer.
Das gilt auch für die dem Auftragnehmer überlassenen Gegenstände. Der Auftraggeber
ist nicht dafür verantwortlich, auch wenn sich diese Gegenstände auf seinem Grundstück
befinden. Eine besondere Vergütung für diese Leistungen wird nicht gewährt.

5. Gerüste/Baukran

Für den Rohbau soll ein Standgerüst vorgesehen werden (Fassade außen), alle
weiteren Sicherungsmaßnahmen müssen vom jeweiligen AN ebenso erbracht werden
und müssen entsprechend in die Angebotspreise einkalkuliert werden.
Ein Baukran zur Mitbenutzung aller am Bau beteiligten Gewerke wird vom
AN der Rohbauarbeiten für die Dauer der Rohbauarbeiten gegen Gebühr auch für die
anderen Gewerke in Absprache mit der Bauleitung gestellt.

6. Baustrom / Bauwasser

Baustrom- und Bauwasseranschlüsse stellt der Auftraggeber. Die Verbrauchskosten zur
zweckgemäßen Herstellung der beauftragten Leistung trägt der Auftraggeber.

7. Kampfmittel

Die Auswertung der vorliegenden Luftaufnahmen aus dem 2. Weltkrieg sowie anderer
Unterlagen hat ergeben, dass auf dem Baugrundstück mit dem Vorhandensein von
Kampfmitteln gerechnet werden muss.
Das Grundstück wird nach § 1 (4) des Gesetzes zur Verhütung von Schäden durch
Kampfmittel vom 08. Juli 2008 (Kampfmittelgesetz - zuletzt geändert am 27.01.2015)
als Verdachtsfläche eingestuft.
Der Beginn der Erdarbeiten ist der Polizei Bremen - Kampfmittelräumdienst - eine Woche
vorab zu melden, da die Erd- und Gründungsarbeiten von einem Mitarbeiter des
Kampfmittelräumdienstes der Polizei Bremen aus Sicherheitsgründen begleitet werden
müssen. Ein Verstoß gegen diese Auflage kann als Ordnungswidrigkeit nach
§ 9 Kampfmittelgesetz mit einer Geldbuße bis zu € 20.000,-- geahndet werden.

Polizei Bremen
– Kampfmittelräumdienst –
Niedersachsendamm 78 - 80
28201 Bremen
Telefon: (0421) 362-12281/12232
Fax: (0421) 362-12139
E-Mail: kampfmittel@polizei.bremen.de (mailto:kampfmittel@polizei.bremen.de)

8. Archäologische Funde

Archäologische Funde (z.B. auffällige
Bodenverfärbungen, Gefäßscherben, Gräber, Geräte
aus Stein und Metall, Münzen, bearbeitete Hölzer,
Steinsetzungen aller Art) sind unverzüglich der
Landesarchäologie Bremen
An der Weide 50 a
28195 Bremen
Fon: +49 (0)421 361 3390
anzuzeigen. Die Fundstellen sind sofort vor
Zerstörungen zu sichern.
Des Weiteren sind der Bauherr und die Bauüberwachung
unverzüglich nach Feststellung zu informieren.

9. Baubesprechungen

Der Auftragnehmer hat während der Bauausführung an den regelmäßig stattfindenden
Baubesprechungen teilzunehmen.

10. Technische Hinweise

Baugrund
Da die wenig tragfähigen Böden nur bis eine relativ geringe Tiefe reichen, kann eine
Flachgründung des Gebäudes nach Baugrundverbesserung durch vollständigen
Austausch der Auelehmschichten empfohlen werden.
Im Bereich des Altbestands ist zu prüfen, ob bereits ein Austausch nicht tragfähiger
Böden stattgefunden hat.
Nach den vorliegenden Ergebnissen kann erwartet werden, dass eine
Baugrundverbesserung bis in Tiefen von rund +2,00 m NHN und +2,70 m NHN
notwendig ist, um den Auelehm bis auf die gewachsenen Sande auszutauschen.
Rolliger, nicht humoser Aushubboden mit geringen Bauschuttanteilen kann nach
Eignungsprüfung lagenweise verdichtet wieder eingebaut werden. Nicht tragfähige
Böden, wie Mutterboden, humose oder stark bauschutthaltige Auffüllungen sowie
Auelehm sind gegen tragfähiges Füllmaterial zu ersetzen.

Die einwandfreie und gleichmäßige Beschaffenheit des Baugrundes muss örtlich
Vom verantwortlichen Bauleiter der ausführenden Firma überprüft werden.

Es wird dem Bieter dringend empfohlen, sich vor Abgabe des Angebotes an
Ort und Stelle über die vorhandenen Örtlichkeiten zu informieren. Der
Bieter hat sich anhand der diesen Ausschreibungsunterlagen anliegenden
Planunterlagen, insbesondere anhand des Lageplans, über die örtlichen
Gegebenheiten zu informieren. Dem entsprechend sind alle Transportkosten
oder andere durch die Besonderheit der Örtlichkeit entstehende Kosten zu
erkunden und bei der Kalkulation zu berücksichtigen.

Zusätzlich gilt, dass alle Schäden und Rückstände, die auf dem
Baugelände entstehen oder zurückbleiben, vom AN auf seine
Kosten beseitigt werden und der ursprüngliche Zustand wiederhergestellt wird.

Vor der Durchführung der Arbeiten sind die Detailpunkte mit den Architekten abzusprechen und die entsprechenden Detailzeichnungen zu beachten. Unklarheiten sind vor Baubeginn zu klären. Leistungen, die im LV nicht aufgeführt sind, müssen vor Ausführung mit der Bauleitung abgesprochen und mit dem Auftraggeber schriftlich vereinbart werden.
Die Reihenfolge der Arbeiten erfolgt in Abstimmung mit der Bauleitung.
Mit Arbeitsunterbrechungen ist zu rechnen.

Für die eingebauten Materialien sind ohne Aufforderung
Sicherheitsdatenblätter den Bauherren vorzulegen.

11. Sicherheits- u. Gesundheitsschutzplan

Gemäß Baustellenverordnung wird für die Baustelle ein Sicherheits- u.
Gesundheitsschutzplan erstellt und dessen Einhaltung durch einen
Koordinator sichergestellt.
Die Inhalte des Planes sind allen auf der Baustelle tätigen Mitarbeitern
des AN und auch seinen Subunternehmen durch den AN zu vermitteln. Den
Anweisungen des Planes und des Koordinators ist Folge zu leisten.

12.Termine

Der zeitversetzte Beginn und terminliche Ablauf der Baumaßnahmen sind dem
beigefügten Bauzeitenplan zu entnehmen. Der Bauzeitenplan wird für alle Anbieter
verbindlich sein, mit Abgabe des Angebots erkennt der Bieter die Termine an.
Der Bauherr behält sich die Änderung der Reihenfolge der Gewerke vor.

13. Rauchverbot

Auf der gesamten Baustellenfläche gilt absolutes Rauchverbot.
____________________________________________________

## Technische Vorbemerkungen GA
Grundlagen für die technisch einwandfreie und handwerklich gute und solide Ausführung sind:
- das nachstehende Leistungsverzeichnis,
- die Allgemeinen Technischen Vertragsbedingungen (ATV) der VOB
- die themenrelevanten besonderen technischen Vorschriften (DIN-Normen)
- die Unfallverhütungsvorschrift
- die Gefahrstoffverordnung
- die jeweiligen Landesbauordnungen (LBO)
- Richtlinien für den Brandschutz (MLAR, MLüAR), neueste Fassungen
- Das Brandschutzkonzept
- Die projektspezifischen Genehmigungen (Baugenehmigung, Entwässerungsbaugenehmigung)
- Die technischen Anschlussbedingungen (TAB) der zuständigen Versorgungsunternehmen
- diese ergänzenden technischen Vorbemerkungen
- sowie alle weiteren einschlägigen und besonderen technischen DIN-
  und örtlichen Vorschriften und Richtlinien und Auflagen neuester
  Fassung, die Auflagen der einzelnen Behörden

1. Allgemein
   1. Erforderliche Montage- und Werkstattzeichnungen sind vor Ausführung zur endgültigen Genehmigung der Bauleitung vorzulegen. Das Vorlegen vorgenannter Unterlagen zur Genehmigung dient der Information. Verantwortlich für das einwandfreie Arbeiten der Anlage bleibt die ausführende Firma.
   2. Jede Abweichung von der Vorgabe oder Auslassung muss der Bauleitung vor Installation und Änderungen oder Verbesserung mitgeteilt werden. Der Auftragnehmer hat für ein akzeptables, betriebsfunktionierendes System die Verantwortlichkeit. Abweichungen, die nicht angegeben sind, können auch nach erfolgter Genehmigung der Werkstattzeichnungen zur Ablehnung führen.
   3. Der Auftragnehmer hat alle erforderlichen Angaben für bauseitige Schlitze, Durchbrüche, Fundamente und für bauseits zu erstellende Detailskizzen beizubringen und den Aufwand dafür in die Einheitspreise einzurechnen.
  Bei durch die Fachplanung Tragwerksplanung festgelegten und vorhandenen Durchbrüchen sind Kanäle und Rohrleitungen den vorhandenen Gegebenheiten anzupassen.
   4. Rechtzeitig, vor Beginn der Ausführung, hat der Auftragnehmer der Bauleitung alle Angaben zu machen, die für einen reibungslosen Arbeitsfortschritt notwendig sind.
   5. Kleine örtliche Nachbrecharbeiten, z.B. Schlitzausweitungen zum Eindrehen von Fittings usw., Bohren von Befestigungslöchern für Dübel, Konsolen, Halter, Rohrschellen usw., geringfügiges Erweitern von Wanddurchbrüchen zur Anbringung der Dämmung, Anschlussschlitze usw., sind Sache des Monteurs und vom Auftragnehmer mit Rücksicht auf den fertigen Baukörper durchzuführen. Diese Arbeiten gehören zur Installation und sind dort mit einzurechnen.
   6. Der Auftragnehmer der in dieser Leistungsbeschreibung enthaltenen Anlagen hat, sofern die Elektroarbeiten anderweitig ausgeführt werden, den Auftragnehmern für Elektrotechnik alle notwendigen Verdrahtungsdiagramme und Installationszeichnungen auszuhändigen, sowie alle Informationen zukommen zu lassen, die Anschlüsse der Motoren, Anlasser, Regelungen usw. betreffen.
   7. Der Auftragnehmer hat weiterhin eine ständige Betreuung und Überwachung durch einen geeigneten Bauleiter zu gewährleisten Der Auftragnehmer hat alle Arbeiten in Koordination mit den anderen im Bau installierten Gewerken vorzunehmen und den Stand der Montagezeichnungen dem letzten Stand der Bauzeichnung laufend anzupassen.
   8. Nach Ausführung der Arbeiten ist die gesamte Anlage einzuregulieren.
2. Materialien und Geräte
   1. Jedes Gerät soll den Herstellernamen und die Leistungsdaten auf einem Schild tragen, welches fest auf dem betreffenden Gerät befestigt ist.
   2. Durchführung aller Aufmaße und Abnahmen kann auch in einzelnen Bauabschnitten erforderlich werden.
   3. Das Durchschalten und die Inbetriebnahme von Anlagen oder Teilen derselben geschieht ausschließlich in Verantwortung des Auftragnehmers.
   4. Nach Reinigung, Sichtprüfung, Probeläufen ist die Anlage als Ganzes zu überprüfen, um festzustellen, ob alle Teile als integrale Komponente der Gesamtanlage arbeiten.
3. Übergabe und Abnahme
  Die Anlage kann erst nach vollständiger Fertigstellung dem Bauherrn übergeben werden.Folgende Unterlagen sind wie folgt bei der Abnahme (Papier und elektronisch) zu liefern:
   1. 1 Satz Bestandspläne aus denen die tatsächlichen Ausführungen der Anlagen hervorgehen, farbig angelegt.
   2. ausführliche Bedienungsanweisungen der Gesamtanlagen.
   3. Alle behördlichen Abnahmebescheinigungen über die die Anlagen.
   4. Anlagenbeschreibungen
   5. Protokoll hydr. Abgleich
   6. Fachunternehmerbescheinigungen
   7. Inbetriebnahmeprotokolle
   8. Technische Berechnungen
   9. Brandschutzkataster mit Auflistung verwendeter Produkte, Einbauort und Übereinstimmungserklärung
   10. Die vorgenannten Unterlagen sind übersichtlich in Aktenordnern zusammengestellt zu übergeben. Die Vorlage der Revisionsunterlagen ist Bestandteil der Abnahme.
   11. Fließ-, Stromlauf-, Schaltschemata
4. Sonstiges
   1. Alle Nebenleistungen - soweit in den Einzelpositionen nicht anders geregelt - werden nicht besonders vergütet. Die hierbei anfallenden Kosten sind durch die im Leistungsverzeichnis eingesetzten Preise abgegolten. Dies gilt insbesondere für das Vorhalten von Maschinen, Geräten und Hilfseinrichtungen sowie die benötigten Betriebsstoffe und Baustelleneinrichtungen, erforderliche Gerüstarbeiten, Transportkosten, Entsorgungskosten.
   2. Abfallbeseitigung
  Bauschutt, Verpackungsmaterialien usw. aus eigener Leistung sind täglich nach Beendigung der Tagesschicht von der  Baustelle zu entfernen. Bei Nichtbefolgung von Aufforderungen erfolgt die Schuttbeseitigung ohne weitere Mahnung auf Kosten des Auftragnehmers. Auf Nachweis über evtl. zusätzlich abgefahren Schutt anderer Unternehmer hat der Auftragnehmer dann keinen Anspruch. Der Kostenansatz wird anteilig zur Auftragssumme berechnet.
   3. Abrechnung
  Alle für die Abrechnung notwendigen Aufmaße, Zeichnungen und Nachweise sind vom AN prüffähig zu erstellen. Grundlage für die Rechnungsstellung ist ein positionsbezogenes Aufmaß, welches vom Auftragnehmer und Objektüberwacher gemeinsam zu erstellen, zu prüfen und durch Unterschrift zu bestätigen ist. Bei Leistungen, die durch den weiteren Baufortschritt überdeckt werden, hat der AN rechtzeitig gemeinsame Feststellung zu beantragen. Unterbleibt die Ankündigung zum Aufmaß und/oder werden durch Fortführung der Arbeiten des AN Leistungen überdeckt, ohne dass ein gemeinsames Aufmaß erstellt wurde, besteht seitens des AN kein Anspruch auf Vergütung. Rechnungen ohne abgestimmte Abrechnungsunterlagen werden als nicht prüffähig zurückgewiesen

## 480 Gebäudeautomation
Datum: 18.05.2026

*Hinweis: Hinweistext "Liefern und Montieren"*
Das Liefern und Montieren der Stoffe und Bauteile für die einzelnen LV-Positionen gehört zum Leistungsumfang des AN, wird nicht gesondert vergütet und ist in die Einheitspreise einzurechnen. Eine gesonderte Vergütung ist nur in den Fällen möglich, in denen dies in der LV-Position so ausdrücklich vorgesehen ist. Soweit bei einzelnen LV-Positionen das „Liefern" und/oder „Montieren" gesondert benannt ist, bedeutet dies nicht, dass das „Liefern/Montieren" bei den LV-Positionen, bei denen es nicht ausdrücklich benannt ist, nicht im Einheitspreis enthalten ist.

*Hinweis: Vorbemerkung gleichw.techn.Spezifikat*
STLB-Bau 2023-10
Soweit in der Leistungsbeschreibung auf Technische Spezifikationen, z. B. nationale Normen, mit denen Europäische Normen umgesetzt werden, europäische technische Zulassungen, gemeinsame technische Spezifikationen, internationale Normen, Bezug genommen wird, werden auch ohne den ausdrücklichen Zusatz: oder gleichwertig, immer gleichwertige Technische Spezifikationen in Bezug genommen.

*Hinweis: Standardbesch unentgeltliche Unterl. Ausführungszeichnungen TGA-Anlagen*
STLB-Bau 2023-10
Dem AN werden nach Auftragserteilung unentgeltlich zur Verfügung gestellt:
Ausführungszeichnungen der Anlagen der Technischen Gebäudeausrüstung (TGA),
als Papierzeichnung/Plotterausdruck, Entwurfs-/Ausführungszeichnungen zusätzlich als Papierzeichnung/Plotterausdruck, farbig, in 2-facher Ausfertigung.

*Hinweis: Standardbesch Bestandsunterlagen Übergabe vor Abnahme DIN A4 Datenträger*
STLB-Bau 2023-10
Bestandsunterlagen werden dem AG 5 Werktage vor der Abnahme im DIN A 4 Aktenordner 2-fach übergeben, Übergabe von Zeichnungen und Daten für das Facility Management über Datenträger, als CD, Schnittstelle DXF, erfolgt in Abstimmung mit dem AG, spätestens mit den Bestandsunterlagen.

*Hinweis: Standardbesch Bestandsunterlagen Inhalt*
STLB-Bau 2023-10
Bestandsunterlagen, bestehend aus Bestandsplänen, Beschreibung der Anlagen mit Grund- und Verfahrensfließschemata DIN EN ISO 10628, Funktionsbeschreibungen, Zusammenstellung der Anlagen mit allen Leistungen der Bauelemente, Zusammenstellung einzuhaltender Raumanforderungen, Betriebsanleitung mit Beschreibung der Bedienungsvorgänge für automatischen Betrieb und Handbetrieb im Störfall, mit Angaben über Einbauorte und Funktionen der Schalt-, Mess-, Steuer- und Regelgeräte, von Sicherheitseinrichtungen und -schaltungen, Erklärung der Signalanzeigen für Betrieb, Störung und Alarm, Wartungsanleitung mit Liste aller Bauteile mit Angaben Hersteller/Typ, Bestelldaten mit Leistungen, Maße, Ersatzteile, Anschrift, Telefon- und Telefax-Nummer des Kundendienststützpunktes u.ä., erforderliche Hilfsmittel und Hilfsstoffe sowie Sonderwerkzeuge, Schmierstoffe und Reinigungsgeräte, Wartungs- und Inspektionsintervalle, Mess- und Prüfgrößen und die erforderlichen Messgeräte, Qualifikation des durchführenden Personals, Protokolle über vom AN durchgeführte Funktions- und Leistungsmessungen, Protokolle über durchgeführte Dichtheitsprüfungen und Abnahmebescheinigungen behördlicher Abnahmen.

*Hinweis: Standardbesch Inhalt Montagepläne Grundriss Schnitt Verfahrensfließschema*
STLB-Bau 2024-10
Ausführung/Inhalt der vom AN zu erstellenden Montagepläne:
Darstellungen in Grundrissplänen und Schnittzeichnungen,
Verfahrensfließschema DIN EN ISO 10628,
Installationszeichnungen Elektrotechnik DIN EN 61082-1 (VDE 0040-1),
Übersichtsschaltpläne der Elektrotechnik DIN EN 61082-1 (VDE 0040-1),
Verdrahtungspläne der Elektrotechnik DIN EN 61082-1 (VDE 0040-1).

*Hinweis: Standardbesch Darstellg TGA Geräte Bauteile Leitungen Kabeltrassen Grund-RI-Fließschema*
STLB-Bau 2024-10
Die vom AN zu erstellenden Montageunterlagen beinhalten folgende Darstellungen von Anlagen der Technischen Gebäudeausrüstung (TGA):
Geräte, Bauteile, Leitungen und Kabeltrassen maßstäblich, vermaßt zum Baukörper,
Volumen-/Massenströme, Druckdifferenzen, Ein- und Austrittstemperaturen,
Raumtemperaturen mit Toleranzen, Schallleistungspegel,
Einbauorte der Stellgeräte,
Grund- und RI-Fließschemata mit Bilddarstellung DIN EN ISO 10628, Bildzeichen und Kennbuchstaben für MSR DIN 19227-1, für Anlagen und deren Bauelemente nach den fachspezifischen Normen, mit funktionaler Anordnung der Messwertgeber, -anzeiger und Stellgeräte, mit Sollwerten und Genauigkeitsgrad der Mess- und Regelgrößen.

*Hinweis: Anlagenbeschreibung Gebäudeautomation*
1. Anlagenaufbau und ISPs
  Für die Steuerung und Regelung der Gesamtanlage gibt es unterschiedliche Automationsstationen. Diese Anlagen sind für sich autark und steuern alle Anlagenbauteile. Auf Automationsebene ist eine Not-Bedienung möglich. Im Schaltschrank sind Schaltmöglichkeiten für AUS-HAND-AUTO vorgesehen. Im Standardbetrieb wird die Anlage automatisch über die Software geregelt. Die Automationsstationen sind technisch und/oder räumlich nach Informationsschwerpunkten (ISP) zusammengefasst, in denen die erforderlichen Grund- und Verarbeitungsfunktionen durchgeführt werden.
  Enthalten sind die Gebäudeautomation-Automationsstationen mit entsprechenden Systemprogrammen einschließlich Ein- und Ausgängen sowie die erforderlichen Feldgeräte wie z.B. Temperatur- und Druckfühler oder Stellantriebe und deren Verkabelung.
  Die für die Bedienung der Anlagen erforderlichen Programme gehen in den Besitz des AG über. Der Quellcode, die Programmdokumentation und alle erforderlichen Unterlagen sind im Rahmen der Einweisung und der Revisionsunterlagen dem AG zu übergeben
2. Folgende ISP werden errichtet:
   1. Frei Programmierbar: ISP1: Heizung und Lüftung (Obereschoss)
3. Inbetriebnahmemanagement
  In diesem Projekt werden unterschiedliche technische Anlagen geplant und ausgeführt. Hierzu gehören:
   - Heizkreisverteiler
   - Lüftungsanlage
4. Bedienkonzept der Gebäudeautomation
  Die Nutzer des Umkleidegebäudes erhalten keine Eingriffsmöglichkeiten in die Regelung der GA.
  Vor Ort ist es der Haustechnik möglich, die Funktionen der GA zu überwachen und bei Bedarf einzugreifen. Hierzu steht ein Display am Schaltschrank zur Verfügung.
5. Bedienung der Anlage
  Die Betriebs- und Störmeldungen der Gebäudeautomation werden auf dem Bedienbildschirm dargestellt. Das Ablesen von Sollwerten und Parametern ist einheitlich zu gestalten, so dass das Bedienpersonal ohne Programmierkenntnisse oder Fachkenntnisse die Anlage nach einer Einweisung bedienen kann.
  Für Wartungs- oder Servicearbeiten ist es einer GA-Fachfirma möglich, direkt im Schaltschrank einen Anschluss herzustellen. Über diesen sind sämtliche Arbeiten durchzuführen.
6. Programmfunktionen der Anlage
  Die Funktionen der Anlage und deren Umfang sind anhand von RI-Schemata und der GA-Funktionsliste nach VDI3814 Blatt 1 beschrieben. Nachfolgend werden zusätzlich erforderliche Funktionen beschrieben, welche in der Anlage enthalten sein müssen.
7. Datenspeicherung
  Die in der Gebäudeautomation auflaufenden Meldungen, Ereignisse sind in einem internen Messwertspeicher zu speichern. Meldungen wie Störungen oder nennenswerte Betriebsabweichungen sind festzuhalten und zu speichern.
8. Alarm-, Stör- und Wartungsmeldungen
  Die auflaufenden Meldungen sind entsprechend der Dringlichkeit einzustufen und weiterzugeben. Die Einstufung der Stör-, Betriebs- und Wartungsmeldungen sind mit dem AG im Vorfeld der Ausführung abzustimmen.
9. Betriebszeiten
  Die Anlage verfügt über ein Zeitprogramm über welches mindestens 3 Schaltzyklen pro einzelnen Tag festgelegt werden können. Jeder Tag ist einzeln oder wahlweise gemeinsam zu programmieren.
  Es ist ein Jahresprogramm einstellbar. Über die hier hinterlegten Tage wird das zuvor beschriebene Zeitprogramm übersteuert. In dem Jahresprogramm sind alle Feiertage und die Ferien hinterlegt.
10. Netzwiederkehrschaltung
  Nach einem Netzausfall werden die einzelnen Anlagenbauteile in logischer Reihenfolge wieder eingeschaltet.

### Titel 1 ISP 1 - Heizung und Lüftung

#### Untertitel 1.1 ISP 1 - Feldgeräte Heizungs- und Lüftungsanlage

*Hinweis: Standardbeschreibung*
STLB-Bau 2011-04 070
Feldgeräte werden mit folgenden Unterlagen geliefert: Montageanleitung, Klemmenbezeichnung, Betriebsanleitung, Inbetriebnahmehinweise, systemspezifische Daten digitaler Geräte, Wiederholgenauigkeit der angebotenen Messwertgeber.

*Hinweis: Heizung*

**1.1.10 Außentemperaturfühler**
Außenwandwiderstandsthermometer mit
Gehäuse aus schlagzähem Kunststoff.
Zur Erfassung der Außentemperatur, im
Feuchtraumbereich, z. B. Montage auf
Außenwänden, in Kühl-und Gewächshäusern,
im Industriebereich und in der Landwirtschaft.
Technische Daten:
Meßbereich:  -35.....+60*C
Genauigkeitsklasse: Klasse B
Schaltungsart:  2-Leiteranschluß
(3-/4-Leiteranschluß optional)
Meßstrom:  ca. 1mA
Prozeßanschluß:  mittels Schrauben
Gehäuse:  Kunststoff, Farbe grau
Anschlußkabel:  über PG-Verschraub.
Schutzart:  IP 65
Menge: 1,000 St

**1.1.20 Tauchtemperatur-Messwertgeber PN6 L 50mm**
*** Schwerpunktposition
Einsatzbereich - 10 bis + 120 Grad C, Wiederholgenauigkeit +/- 1 K, einschl. Schutzrohr mit Gewinde, mind. PN 6, aus nichtrostendem Stahl, Einbaulänge 50 mm, aktive Messzone bis 50 mm, mit Messsignal passend zum Automationssystem, relativer Fehler max. 1,6 % vom Einsatzbereich,
Die Tauchhülse/Schutzrohr ist in die vom AN Anlagenbau Heizung hergestellte Muffe einzuschrauben.
Vom AN EMSR ist im Rahmen der Nebenleistung anzugeben wo die Messpunkte vom AN Anlagenbau Heizung zu platzieren sind.
Menge: 6,000 St

**1.1.30 Tauchtemperatur-Messwertgeber PN6 L 100mm**
*** Schwerpunktposition
Einsatzbereich - 10 bis + 120 Grad C, Wiederholgenauigkeit +/- 1 K, einschl. Schutzrohr mit Gewinde, mind. PN 6, aus nichtrostendem Stahl, Einbaulänge 100 mm, aktive Messzone bis 100 mm, mit Messsignal passend zum Automationssystem, relativer Fehler max. 1,6 % vom Einsatzbereich,
Die Tauchhülse/Schutzrohr ist in die vom AN Anlagenbau Heizung hergestellte Muffe einzuschrauben.
Vom AN EMSR ist im Rahmen der Nebenleistung anzugeben wo die Messpunkte vom AN Anlagenbau Heizung zu platzieren sind.
Menge: 2,000 St

**1.1.40 Dreiwegeventil Wasser PN10 DN15 Flanschausführung**
Dreiwegventil PN 10, Flansch DN 15
kvs 2,5 m3/h, Nennhub 20 mm
- Gehäuse aus Grauguss EN-GJL-250
- Stössel aus nichtrostendem Stahl
- Kegel aus Messing/Rotguss
- Stopfbuchse Messing
- Stösseldichtung Messing, EPDM O-Ringe
- gleichprozentige Ventilkennlinie
- Flanschanschluss nach ISO 7005
Medien: Kalt-, Warm- und Heisswasser,
Wasser mit Frostschutzmittel, Solen,
demineralisiertes Wasser nach VDI2035
Mediumstemperatur -10..+150 GradC
incl.
Ventilantrieb elektromotorisch
AC/DC 24 V, stetiges Stellsignal
Betriebsspannung: AC 24 V +/-20 %
DC 24 V +20/-15 %
Frequenz: 45...65 HZ
Leistungsaufnahme bei 50 Hz: 8 VA/3,75 W
Stellzeit: 30 s
Stellkraft: 800 N
Nennhub: 20 mm
zul. Mediumstemperatur: 150 Grad C
Y-Stellsignal: DC 0...10 V, DC 4...20 mA
Stellungsrückmeldung U: DC 0...10 V
Gehäuseschutzart: IP 54 nach EN 60529
Isolationsschutzklasse: II nach EN 60730
Klimatische Bedingungen
- Betrieb: IEC 60721-3-3, Klasse 3K5
Temperatur -5...55 Grad C
- Transport: IEC 60721-3-2, Klasse 2K3
- Lagerung: IEC 60721-3-1
EMV-Richtlinie: 2004/108/EG
Elektrische Sicherheit: EN 60730-1
Niederspannungsrichtlinie: 2006/95/EG
C-tick: N474
UL-Konformität: UL 873
Das Mischventil ist dem AN Anlagenbau Heizung zu liefern. Der Einbau erfolgt durch das Gewerk Heizung.
Menge: 1,000 St

**1.1.50 Dreiwegeventil Wasser PN10 DN25 Flanschausführung**
wie zuvor, jedoch DN25, kvs = 6,3
Menge: 1,000 St

**1.1.60 Dreiwegeventil Wasser PN10 DN25 Flanschausführung**
wie zuvor, jedoch DN25, kvs = 10
Menge: 1,000 St

**1.1.70 Druckfühler**
für Flüssigkeiten / Gase (0...20 mA)
Mit Gewindeanschluss G½"
Für ölhaltige Medien geeignet.
Attribut  Wert
Betriebsspannung  DC 11...33 V
Analog-Ausgänge Signal  DC 4...20 mA
Zeitkonstante  <5 ms
Druckanschluss  Aussengewinde G½ "
Anschlusskabel  2-adrig
Kabellänge  1,50 m
Anschluss elektrisch  Kabel
Mediumstemperatur  -40...80 °C
Max. zulässiger Druck  2 x Messbereichs-Endwert (FS)
Montagelage  Beliebig
Schutzart  IP65
Abmessungen (Ø x L)  35 x 107 mm
einschließlich Tauchhülse liefern und montieren. Tauchhülse an Gewerk Heizung/Sanitär vor Ort übergeben.
Menge: 1,000 St

*Hinweis: Lüftung*

**1.1.80 Temperatur-Messwertgeber Luftltg 250mm Messstab**
STLB-Bau 2014-04 070
Temperatur-Messwertgeber für Luftleitungen, Einsatzbereich - 30 bis + 60 Grad C, Wiederholgenauigkeit +/- 0,5 K, mit 250 mm langem Messstab und Einbauflansch, mit Messsignal passend zum Automationssystem, relativer Fehler max. 1,6 % vom Einsatzbereich.
Menge: 6,000 St

**1.1.90 Mehrpreis für Messstab 400mm Länge.**
Menge: 3,000 St

**1.1.100 Rauchmelder Luftltg-Einbau**
STLB-Bau 2014-04 070
Rauchmelder, mit allgemeiner bauaufsichtlicher Zulassung, für Luftleitung, geeignet für Geschwindigkeiten bis 20 m/s, mit Schaltzustandsanzeige am Einbauort, Umgebungstemperatur - 10 bis + 60 Grad C, 5 bis 90 % relative Umgebungsfeuchte, Schutzart IP 42 DIN EN 60529 (VDE 0470-1), einschl. Anschluss der elektrischen Leitungen am Geber.
Menge: 4,000 St

**1.1.110 Druck-Messwertgeber Luft**
STLB-Bau 2025-04 070
Druck-Messwertgeber, für Luft, einschl. Wand- oder Rohrhalterung, mit kompletter Messleitung bis 3 m, einschl. Anschlusszubehör, Ausführung Ausgänge Feldgerät mit aktivem Messsignal 0 (2) bis 10 V.
Menge: 6,000 St

**1.1.120 Kanalsensor CO2 aktiv, 0...5 V, 0...10 V, Sondenlänge 150 mm**
Kanalsensor CO2
Nennspannung AC/DC 24 V
Ausgangssignal 0...5 V, 0...10 V
Messwerte CO2
Sondenlänge 150 mm
Sondendurchmesser 19.5 mm
NEMA 4X / IP65
Elektrischer Anschluss Steckbarer Federzugklemmenblock max. 2.5 mm²
einschl. Montageflansch aus Kunststoff
Menge: 7,000 St

**1.1.130 Volumenstrommessgerät für Ventilator mit Display**
Volumenstrommessgerät zur Messung von Volumenströmen gasförmiger Medien in der Luft- und Klimatechnik
Die Messung des Volumenstromes erfolgt durch die Ermittlung des Differenzdruckes und die Multiplikation mit dem K-Faktor. Der K-Faktor ist abhängig vom verwendeten Ventilator oder bei Verwendung von Rohr-/Kanalmesssonden von der Größe und Anzahl der Sonde.
Elektrische analoge Ausgangssignale für beide Messgrößen (DC 0 ... 10 V oder 4 ... 20 mA; über Jumper im Gerät einstellbar)
- Wartungsfrei
- mit automatischer Nullpunktkorrektur. Die Nullpunktkorrektur stimmt den Nullpunkt von Zeit zu Zeit ab, so dass keine manuelle Nullpunkkorrektur vorgenommen werden muss.

Messelement: Piezo-Messzelle

Messbereich  0 ... 1.000 Pa
  0 ... 2.000 Pa
  0 ... 5.000 Pa
  0 ...7.000 Pa

Genauigkeit
0 ... 1.000 Pa: ±5 Pa ... ±1,5 % von der Anzeige
0 ... 2.000 Pa: ±5 Pa ... ±1,5 % von der Anzeige
0 ... 5.000 Pa: ±7 Pa ... ±1,5 % von der Anzeige
0 ... 7.000 Pa: ±7 Pa ... ±1,5 % von der Anzeige
Einheiten (einstellbar im Menü)
■ Volumenstrom m3/h, m3/s, l/s, cfm
■ Differenzdruck Pa, kPa, mbar, inWC, mmWC
Prozessanschluss Für Schläuche mit Innendurchmessser 4 oder 6 mm
Hilfsenergie UB AC 24 V oder DC 24 V ±10 %
Ausgangssignal VOUT: DC 0 ... 10 V, Last R minimum 1 kΩ linear zur eingestellten Ausgangseinheit POUT: DC 0 ... 10 V,
Last R minimum 1 kΩ linear zur eingestellten Ausgangseinheit VOUT: 4 ... 20 mA,
Last R minimum 1 kΩ linear zur eingestellten Ausgangseinheit POUT: 4 ... 20 mA,
Last R minimum 1 kΩ linear zur eingestellten Ausgangseinheit
Elektrischer Anschluss Kabelverschraubung M16 Deckel: PG Schraubklemmen max. 1,5 mm2
Stromverbrauch < 1,0 W (DC 0 ... 10 V), < 1,2 W (4 ... 20 mA), < 1,3 W (Modbus®)
Gehäuse Kunststoff (ABS) Deckel: Polycarbonat (PC) Montageart Wandmontage Nullpunktkorrektur Druckknopf auf der Platine oder via Modbus®-Verzeichnis
Zulässige Temperaturen
■ Umgebungstemperatur -20 ... +70 °C
■ Messstofftemperatur  -10 ... +50 °C,
Ausführung mit automatischer Nullpunktkorrektur: -5 ... +50 °C
Schutzart IP54
Gewicht 150 g
liefern, an dem Lüftungsgerät montieren und anschließen.
Menge: 4,000 St

**1.1.140 Bedien-/Anzeigeeinrichtung stationär AP-Montage**
Bedien- und Anzeigeeinrichtung, als stationäre Einheit, für Aufputzmontage, mit Bedien-/Anzeigefunktion Antrieb stellen, Stufenschaltung Aus-I-II-III,
- Bedienschalter mit 4 Anzeigen
Stufe1-Stufe2-Stufe3-Störung
Aufputzkasten mit Frontplatte aus Alu
Resopalschilder weiß mit schwarzer Schrift
Aus-1-2-3 Schalter
Menge: 1,000 St

**1.1.150 Beschriftung für Feldgeräte und Kabel**
Beschriftung für Feldgeräte und Kabel Lieferung und Montage von Kombinationsbeschriftungen für Feldgeräte und Kabel.
Auf den Beschriftungsschildern sind folgende Inhalte abzubilden:
- Gerätenummer
- ISP-Bezeichnung
- Anlagenbezeichnung
- Ortsbezeichnung
- Gerätebezeichnung
- ggf. QR-Code mit Link zum Datenblatt
im Internet
Materialtyp: Polycarbonat (halogenfrei)
Materialdicke: 0,50mm
Maße: ca. 30 x 60mm
Temperaturbereich: mind. -10...+50*C
Befestigung: mittels Kabelbinder
Menge: 182,000 St

#### Untertitel 1.2 ISP 1 - Schaltschrank

*Hinweis: Standardbeschreibung*
Schaltschrank typgeprüft DIN EN 60439-1 (VDE 0660-500) und DIN EN 50178 (VDE 0160), DIN VDE 0100-410 (VDE 0100-410), Verdrahtungsfarben DIN EN 60204-1 (VDE 0113-1), Farbkennzeichnung DIN EN 60073 (VDE 0199), Berührungsschutz DIN EN 50274 (VDE 0660-514), für Umgebungsbedingungen + 10 bis + 40 Grad C, 5 bis 90 % relative Feuchte (nicht kondensierend), mit Montageplatte, bestückt und elektrisch verdrahtet auf Ein- und Abgangsklemmen als Reihenklemmen mit Erdungs- und Nullleiterklemmen, Prozessschnittstellen DIN EN ISO 16484-3, Gehäuse in verwindungssteifer Stahlblechkonstruktion, Türverschluss über Stangenschloss mit 3 Zuhaltungen, mit Behälter zum Aufbewahren der Unterlagen, Felder zusammengebaut am Aufstellort einschl. elektrischer Verbindungen zwischen den Feldern, mit feldweiser Trennung und gesonderter Schottung bei verschiedenen Netzarten, Verdrahtung in abgedeckten Kabelkanälen, Anbindung zu den Geräten in der Schaltschranktür und zu den beweglichen Konstruktionselementen in Schutzschlauch mit flexiblen Leitungen mit Adernendhülsen, mit Steckdose 230 V mit Sicherung, Schrankfeld mit Beleuchtung, Schaltung über Türkontakt mit Sicherung, mit gravierten Bezeichnungsschildern aus Kunststoff für alle Bauteile auf der Frontseite, geschraubt, Beschriftung 2-zeilig mit max. 20 Zeichen pro Zeile, Beschriftung nach genehmigter Schilderliste.

**1.2.10 Schaltschrankgehäuse für Standmontage 1200x1800x400**
Schaltschrankgehäuse für Standmontage
1200x1800x400
mit folgenden Anforderungen:
-DIN EN 60439-1 / VDE 0660-500
-DIN EN 50178 / VDE 0160
-DIN VDE 0100-410
-DIN EN 60204-1 / VDE 0113-1
-DIN EN 60073 / VDE 0199
-DIN EN 60204 / VDE
-mindestes 20% Platzreserve
-Stahlblechmindeststärke:
Gehäuse: 1,5mm
Türen: 2,0mm
Platte: 3,0mm
-Lackierung: Strukturlack RAL7032
-aufliegende gummigedichtete Türen mit innen liegenden Scharnieren
-Türen abschließbar mit Doppelbart-oder Profil-Zylinderschloß
-Schutzart: IP54
- für Umgebungsbedingungen + 10 bis + 40 Grad C, 5 bis 90 % relative Feuchte (nicht kondensierend)
-inkl. Schaltplantasche
-inkl. Kabelabfangschiene im Sockel
-Kabeleinführung von oben/unten
-bei Kabeleinführung von oben sind PG-Verschraubungen mit Zugentlastung vorzusehen
-Reihenklemmen gemäß DIN 57660 Teil 500
VDE 0660 Teil 600
Alle im Schaltschrank benötigten und nachfolgend aufgeführten Geräte
und Funktionsgruppen sind vollständig zu montieren und nach der VDE 0113
zu prüfen.
Felder zusammengebaut am Aufstellort einschl. elektrischer Verbindungen zwischen den Feldern, mit feldweiser Trennung und gesonderter Schottung bei verschiedenen Netzarten, Verdrahtung in abgedeckten Kabelkanälen, Anbindung zu den Geräten in der Schaltschranktür und zu den beweglichen Konstruktionselementen in Schutzschlauch mit flexiblen Leitungen mit Adernendhülsen.
- mit gravierten Bezeichnungsschildern aus Kunststoff für alle Bauteile auf der Frontseite, geschraubt, Beschriftung 2-zeilig mit max. 20 Zeichen pro Zeile, Beschriftung nach genehmigter Schilderliste
Tür mit Öffnungswinkel 180 Grad, einflügelig. Liefern.
Menge: 1,000 St

**1.2.20 Aufstellung und Transport Schaltschrank mit Einbringung**
Aufstellung und Transport des Schaltschranks im Obergeschoss.
Die Einbringung erfolgt über das Treppenhaus in den Technikraum im Obergeschoss des Neubaus.
komplett montiert und geprüft
Menge: 1,000 St

**1.2.30 Schaltschranklüfter**
Schaltschranklüfter 230 V AC/50 Hz mit
Filtermatte und Schutzgitter mit Raumthermostat im Schaltschrank 1 Sicherungselement, 1 -polig einschließlich Zu- und Abluftführung.
Einschl. Ersatzfilter. Dieser ist nach Beendigung der Baumaßnahmen gegen die Erstausrüstung einzusetzen.
Menge: 1,000 St

**1.2.40 Schaltschranksteckdose 230V**
Steckdose SCHUKO mit erhöhtem Berührungsschutz nach DIN VDE 0620 zum Einbau in Verteiler mit der Schutzklasse II zur Montage auf Hutschiene (TS 35) nach DIN EN 60715:2001-09.
Menge: 2,000 St

**1.2.50 Einspeisung Leistungsschalter 32A**
STLB-Bau 2014-04 070
Einspeisung mit Leistungsschalter einschl. thermischer und magnetischer Auslösung, für Bemessungsstrom 32 A, 3-polig, mit Phasenkontrollleuchten, Phasenausfallrelais für alle Phasen und potentialfreiem Hilfskontakt.
Menge: 1,000 St

**1.2.60 Fehlerstrom-Leitungsschutzschalter 1P+N 6kA B-16A 30mA**
Fehlerstrom-Leitungsschutzschalter mit QuickConnect Klemme nach DIN EN 60898-1, VDE 0641-11, am Abgang bis 20 A und am Zugang bis 63 A. Berührungsschutz DIN VDE 0106 Teil 100, blaue Test-Taste und Fehlerstromanzeige. Einfache Einzelentnahme aus dem Phasenschienenverbund. Mit VDE Zeichen. Geeignet zum nachträglichen Anbau von Zusatzeinrichtungen. Beschriftungsmöglichkeit direkt am Gerät. Bemessungsbetriebsspannung Ue: 240 V Nennstrom: 16 A Auslösercharakteristik: B Typ des Fehlerstromschutzes: A Bemessungsfehlerstrom: 30 mA Ausschaltvermögen Icn AC nach IEC 60898-1: 6 kA Frequenz: 50 Hz
Menge: 1,000 St

**1.2.70 Patchmodul RJ45 CAT6 STP für Hutschienenmontage**
Das Patchmodul TN 002S besteht aus einem RJ 45- Modul und einem Hutschienenträger, der mittels eines Clips im Multimediaverteiler montiert wird. Entspricht der Norm: EN 60603-7-3. Selbstschneidende Kontakte (kein Werkzeug erforderlich). Norm-Farbencode: EIA/TIA 568 A u. B. Steckverbindung RJ 45, Kategorie 6 STP. Durchlassband: 250 MHz
Menge: 1,000 St

**1.2.80 Automationseinr. Einbau und Prüfung**
Automationseinrichtung in den Schaltschrank einbauen, I/Os unter Zulieferung der Klemmen auf Reihenklemmen verdrahten.
Menge: 1,000 St

**1.2.90 Drucktaster für Schaltschrankeinbau**
Drucktaster für Schaltschrankeinbau in Tür,
Funktion Quittiertaster, Kontakt Wechsler 230V AC, 1A,
Beschiftung wie in der Vorbemerkung beschrieben.
Menge: 1,000 St

**1.2.100 Netzwiederkehrschaltung**
bestehend aus:
1 Wischrelais, 2 Wechsler
1 Zeitrelais 2W, anzugsverzögert
3 Hilfsschütz mit 4 Wechslern
liefern und betriebsbereit montieren
Menge: 1,000 St

**1.2.110 Schaltschrankbeleuchtung**
Leuchtstoffröhre ca 20 Watt zum Einbau in den Schaltschank. Geschaltet über einen Endschalter, der beim Öffnen der Türe die Beleuchtung  einschaltet. Einschl. Sicherungsautomat und Schalter.
Menge: 1,000 St

**1.2.120 Fachboden zur Aufstellung bauseitiger Router**
Konsolplatte ca. 25x20cm zum Abstellen bauseitiger Router, Switches, etc., die nicht zur Hutschienenmontage geeignet sind.
Menge: 1,000 St

**1.2.130 Überspannungsschutzgerät Typ 2 Reiheneinbau 400VAC Ableitstoßstrom 5kA 4-polig**
STLB-Bau 2013-10 050
Überspannungsschutzgerät DIN EN 61643-11 (VDE 0675-6-11), mit thermischer Abtrenneinrichtung Typ 2, als Reiheneinbaugerät, Maße DIN 43880, einteilig, mit Funktionsanzeige, Bemessungsbetriebsspannung 400 V AC, Bemessungsstoßstrom je Leiter 5 kA, Wellenform 8/20 mys, 4-polig, zur Montage auf Tragschiene DIN EN 60715.
Menge: 1,000 St

**1.2.140 Spannungsversorgung 24VDC 6A**
STLB-Bau 2013-10 070
Spannungsversorgung als Netzgerät, spannungsstabilisiert, mit primär- und sekundärseitiger Sicherung, 24 V DC, für Bemessungsstrom 6 A.
Menge: 1,000 St

**1.2.150 Spannungsversorgung 24VAC 400VA**
STLB-Bau 2024-10 070
Spannungsversorgung 24 V AC, Bemessungsleistung 400 VA, mit Trafo, einschl. primär- und sekundärseitiger Sicherung.
Menge: 1,000 St

**1.2.160 Sammelstörung mit Meldeleuchte**
Sammelstörung mit Meldeleuchte
bestehend aus:
-Meldeleuchte
Menge: 1,000 St

**1.2.170 Ansteuerung Regelventil/-klappe Heizungsventile**
Ansteuerung Regelventil/-klappe
stetig mit LVB bestehend aus:
-Lokaler Vorrang-Bedienebene (auf Hutschiene)
Hand/Aus/Auto 0-10V DC
mit Automatikrückmeldung
und optischer Stellungmeldung
-Klemmen
Menge: 3,000 St

**1.2.180 potentialfreie Betriebs-/Störmeldung**
potentialfreie Betriebs-/Störmeldung bestehend aus:
-Klemmen
Menge: 8,000 St

**1.2.190 Anschluß Temperaturfühler**
Anschluß Temperaturfühler passend zur Automationsstation bestehend aus:
-Klemmen
Menge: 8,000 St

**1.2.200 Motorsteuerung 1-stufig 230V AC bis 2kW Heizungspumpe**
Motorsteuerung 1-stufig 230V AC bis 2kW

bestehend aus:
-Leistungsschütz
-Schmelzsicherung
-Relais
-Motorvollschutzrelais
-Klemmen
Menge: 1,000 St

**1.2.210 Anbindung beigestellte M-Bus-Zähler**
Anbindung beigestellter Zähler
bestehend aus:
-Klemmen
Menge: 2,000 St

**1.2.220 Digitale Freigabe**
Digitale Freigabe
bestehend aus:
-Lokaler Vorrang-Bedienebene  (auf Hutschiene) Ein/Aus/Auto mit Automatikrückmeldung
 und optischer Stellungmeldung
-Klemmen
Menge: 3,000 St

**1.2.230 Koppelrelais 5A 230V Betätigungsspannung 24VAC 2W**
Koppelrelais DIN EN 61810-1, Bemessungsbetriebsstrom 5 A,
Bemessungsbetriebsspannung 230 V AC,
Bemessungsbetätigungsspannung 24 V AC,
Kontaktausführung 2 W, mit Stellungsanzeige,
mit Sockel oder Sockelklemmen und Einbauzubehör.
Menge: 1,000 St

**1.2.240 Not-Aus**
Not-Aus
Schalter in der Schaltschranktür
bestehend aus:
-Not-Aus Schalter
-Relais
Menge: 1,000 St

**1.2.250 Sicherheitssteuerung**
STLB-Bau 2011-04 070
Sicherheitssteuerung zum Schalten in einen sicheren Anlagenzustand bei Auslösung durch Wächter- und/oder Begrenzungs-Kontaktgeber DIN EN 14597, für einen auslösenden Eingang, für einen zu schaltenden Ausgang, mit geberseitiger Selbsthaltung, Eingangssignal durch Kontaktgeber in Ruhestromschaltung einschl. automatischer Quittierung bei Netzwiederkehr, in Relaistechnik, mit potentialfreiem Hilfskontakt.
Menge: 1,000 St

**1.2.260 Handverstellung stufenlos Digitalanzeige**
STLB-Bau 2013-04 070
Handverstellung für stufenlose Verstellung mit Hand-/Automatikschalter und potentialfreier Schalterstellungsrückmeldung, mit Drehknopf, Skalierung 0 bis 100 %, mit digitaler Stellungsanzeige, für Hutschienenbefestigung.
Menge: 2,000 St

**1.2.270 Handschaltung LVB 3Schaltstellungen Betriebsanzeige/Störanzeige**
STLB-Bau 2025-04 070
Handschaltung als lokale Vorrangbedienebene DIN EN ISO 16484-2, mit Schnittstelle über potentialfreie Kontakte, für 3 Schaltstellungen, mit Drucktaster, mit Betriebsanzeige je Stufe und Störanzeige, getrennte Leuchte mit Dauerlicht unterschiedlicher Farbe für Betrieb und Störung, für Hutschienenbefestigung.
Menge: 8,000 St

**1.2.280 Anschluss Kanal-CO2**
bestehend aus:
-Klemmen
Menge: 7,000 St

**1.2.290 Anschluß Druckdose für Volumenstromanzeige**
Anschluß Volumenstromanzeige mit Differenzdruckdose
bestehend aus:
-zeitliche Verzögerung erfolgt in der DDC
-Klemmen
Menge: 4,000 St

**1.2.300 Motorsteuerung 400V AC 3,5 kW Ventilator Lüftungsanlage**
Motorsteuerung 400V AC 3,5 kW
bestehend aus:
-Schmelzsicherung
-Relais
-Klemmen(Freigabe, Betrieb, Störung)
Lokale Vorrangbedieneben (LVB)
Menge: 4,000 St

**1.2.310 Motorsteuerung 230V AC 1 kW Ventilator Lüftungsanlage**
Motorsteuerung EC 230V AC bis 1kW
mit LVB und Schmelzsicherung
bestehend aus:
-Leistungsschütz
-Schmelzsicherung
-Relais
-Motorvollschutzrelais
-Klemmen
Menge: 1,000 St

**1.2.320 Anschluß Rauchmelder**
Anschluß Rauchmelder
bestehend aus:
-Klemmen
Menge: 4,000 St

**1.2.330 Reparaturschalterüberwachung,**
Reparaturschalterüberwachung,
bestehend aus:
-Klemmen
Menge: 4,000 St

**1.2.340 Ansteuerung Regelventil/-klappe Jalousieklappe**
Ansteuerung Regelventil/-klappe 2-Punkt bestehend aus:
-Relais
-Klemmen
Menge: 18,000 St

**1.2.350 Ansteuerung Brandschutzklappe**
Ansteuerung Brandschutzklappe mit Motorantrieb
2-Punkt mit LVB
bestehend aus:
-Lokaler Vorrang-Bedienebene
Auf/Zu/Auto
mit Automatikrückmeldung
und optischer Stellungmeldung
-Relais
-Klemmen
Menge: 14,000 St

**1.2.360 Ansteuerung Volumenstromregler**
Ansteuerung Regelventil/-klappe
stetig mit LVB
bestehend aus:
-Lokaler Vorrang-Bedienebene (auf Hutschiene)
Hand/Aus/Auto 0-10V DC
mit Automatikrückmeldung
und optischer Stellungmeldung
-Klemmen
Menge: 14,000 St

**1.2.370 Frostschutzschaltung**
mit 1-phasen Frostschutzthermostat
Menge: 2,000 St

**1.2.380 Bezeichnungsschild Alu H 18mm B 26mm kleben**
STLB-Bau 2024-10 042
Bezeichnungsschild DIN 825, Farbe und Beschriftung nach Angaben des AG, aus Aluminium, Beschriftung einzeilig, gedruckt, rechteckig, Höhe 18 mm, Breite 26 mm, Befestigung durch Kleben.
Menge: 30,000 St

**1.2.390 wiederh. Einweisg AnzTeilnehmer 2 St**
STLB-Bau 2025-04 070
Wiederholte Einweisung des Bedienungs- und Wartungspersonals
Anzahl der Teilnehmer '2' St
,

Dauer Schulung/Einweisung '3' h,
vor Ort, die durchgeführte Einweisung wird protokolliert.
Menge: 1,000 St

**1.2.400 Erstellen von Schaltunterlagen**
Erstellen von Schaltunterlagen, 3-fach und Schaltpläne Klärung und Zusammentragung aller Leistungsdaten und erforderlichen Funktionen. Abstimmung der Ausführung mit dem Auftraggeber. Festlegung der Größe und Abstimmung des Aufstellungsortes mit dem Auftraggebers und / oder Bauleitung. Erstellen der Fertigungsunterlagen und Revisionspläne. Erstellung und Übergabe der Dokumentationsmappen einschließlich Revisionsunterlagen jeweils 3-fach inkl.Schaltpläne im PDF-Format auf Datenträger.
Menge: 1,000 St

#### Untertitel 1.3 ISP 1 - Hardware Automationseinrichtung

*Hinweis: Standardbeschreibung*
STLB-Bau 2011-04 070
Die Automationseinrichtungen übernehmen den Betrieb der technischen Anlagen:
Erfassen von Betriebs- und Störmeldungen,
Erfassen von Mess- und Zählwerten,
Ausgabe von Stell- und Schaltbefehlen,
Betriebskontrolle, automatische und manuelle Betriebsführung,
direkte digitale Steuerung, Regelung (DDC),
Optimierung, Kommunikation mit Raumautomationseinrichtungen, mit Subsystem.

*Hinweis: Standardbeschreibung*
STLB-Bau 2011-04 070
Die Automationseinrichtungen DIN EN ISO 16484-2 bestehen aus Grundeinheit mit Spannungsversorgung für die Automationseinrichtung, Zentraleinheit mit Mikroprozessor und Speicher, einschl. Software-Nutzungsrechte für Betriebssystem, Ein- /Ausgabefunktionen, Verarbeitungsfunktionen für Überwachen, Steuern und Regeln, Uhrenbaustein, Pufferung von Speicher und systeminterner Uhr für mind. 72 h, Watchdog-Einrichtung zur Eigenüberwachung, Schnittstelle für mobile Programmiereinrichtung, Schnittstelle für herstellerspezifische Kommunikation, Schnittstelle für Bedien- und Beobachtungseinrichtung, Schnittstelle für Ein-/Ausgabebaugruppen, Kommunikationseinheit als Schnittstelle zu Feld-, Automations- oder Management-Netzwerk sowie zum Anschluss von Bedien-/Beobachtungs- und Servicegeräten, der Ausfall oder Austausch eines Kommunikations-Teilnehmers führt nicht zum Ausfall oder Störung der gesamten Kommunikation, Bedien- und Beobachtungseinheit für Bedienung, Anzeige, Parametrierung und/oder Programmierung der Automationseinrichtung, bei wiederkehrender Netzspannung gehen die Automationseinrichtungen automatisch ohne Neueingaben von Programmen, Parametern oder Handeingriff wieder in Betrieb.

*Hinweis: Standardbesch physikal. Ein-Ausgänge Funktionsliste GA Impuls-Dauerschaltbefehle Ausgabe Analogsignale Stellgeräte a.Ausgang*
STLB-Bau 2024-10
Die physikalischen Ein- und Ausgänge der Automationseinrichtung umfassen gemäß der Funktionsliste für Gebäudeautomation:
Binär-Ausgänge (BA) für ein- und mehrstufige Impuls- oder Dauerschaltbefehle, Dreipunkt-Stellbefehle und Pulsweitenmodulation-Stellbefehle,
Analog-Ausgänge (AA) für die Ausgabe von Analogsignalen, kurzschlussfest und direkt mit dem Bezugspotential der Automationseinrichtung verbunden, Stellgeräte sind am Ausgang direkt anschließbar, Ausgänge mit Signalbereich von 0 (4) bis 20 mA sind mit einer Bürde von 250 Ohm belastbar, Ausgänge mit Signalbereich von 0 (2) bis 10 V sind für einen Mindestwiderstand von 10 kOhm ausgelegt, die Digital-/Analog-Umsetzung erfolgt mit mind. 8 Bit Auflösung,
Binär-Eingänge (BE) mit Abfragespannung für die Erfassung von Binärsignalen zum Anschluss von potentialfreien Kontakten, Binärsignale, die mind. 0,2 s anstehen, werden erfasst,
Zähl-Eingänge (ZE) mit Abfragespannung für die Erfassung von Zählimpulsen zum Anschluss von potentialfreien Kontakten, mit Impulsfrequenzen bis zu 10 Hz bei einer Mindestimpulsdauer von 50 ms, Vorwärtszähler mit einem Zählbereich von mind. 2 hoch 16, auf 0 rücksetzbar, die Zählwerte werden bei Netzausfall für mind. 72 h gepuffert,
Analog-Eingänge (AE) für direkten Anschluss von aktiven Gebern 0 (2) bis 10 V bzw. 0 (4) bis 20 mA und passiven Gebern, passive Geber bis zu 200 Ohm werden in Vierleitertechnik angeschlossen, die Auflösung der Analog-/Digital-Umsetzung erfolgt bei aktiven Gebern mit mind. 8 Bit und bei passiven Gebern mit mind. 10 Bit.

**1.3.10 Automationseinr.**
*** Pauschalposition
Automationseinrichtung, gemäß GA-Funktionsliste, Netzart Allgemeine Stromversorgung AV, Netzspannung 400 V AC, Umgebungstemperatur 0 bis 45 Grad C, relative Umgebungsfeuchte 5 bis 90 % (nicht kondensierend), für Einbau in Schaltschrank, mit erweiterter Spannungsversorgung zur Aufrechterhaltung der Funktion der Automationseinrichtung, für eine Überbrückungszeit von mind. 0,25 h, einschl. Anzahl und Art physikalischer/gemeinsamer Ein-/Ausgänge passend zu den Funktionen,
Binär-Eingänge (BE) Anzahl '131+13'
Binär-Ausgänge (BA) Anzahl '58+6'
Analog-Eingänge (AE) Anzahl '60+12'
Analog-Ausgänge (AA) Anzahl '23+9'
zusätzlich sind folgende physikalische Ein-/Ausgänge als Reserve enthalten '32'
Die Automationsstation ist für eine Verarbeitung von 400 TXM Ein- und Ausgängen ausgelegt
Menge: 1,000 psch

**1.3.20 Mehrpreis Webserver**
*** Pauschalposition
In der Automationseinrichtung ist ein Webserver integriert. Auf diesem Webserver lassen sich die Anlagenbilder, Histogramme und weitere Teile der späteren Programmierung abbilden. Über eine Webzugriff stehen die Daten mittels Browserzugriff zur Verfügung.
Menge: 1,000 psch

**1.3.30 Kommunikationsschnittstelle BacNet IP**
zur Anbindung der Automationsstation an die Bacnet/IP fähige MBE.
Menge: 1,000 St

**1.3.40 Kommunikationsschnittstelle M-Bus**
zur Anbindung von M-Bus-fähigen Zählern
Es werden 3 M-Bus-Zähler angeschlossen. Die für diese Anzahl erforderlichen Schnittstellen sind in dieser Position anzubieten.
Menge: 1,000 St

**1.3.50 Touch-Panel Schaltschrankeinbau**
Touch-Panel, passend zur Automationseinrichtung, zur Bedienung der Automationseinrichtung, mit Grafikdisplay, Bildschirmdiagonale min. 15.6 Zoll Farbdisplay, 1366 x 768 Bildpunkte, mit LED- Hintergrundbeleuchtung, Farbton weiß, Schnittstellen Ethernet 100 MBit/s, Display TFT-LCD /1366 x 768 Pixel / 15.6"/ 50/60 Hz / 16.2 Mio Farben.
Einschalten der Hintergrundbeleuchtung und Senden eines frei parametrierbaren 1-Bit Kommunikationsobjektes beim ersten Berühren der Bildschirm-Oberfläche im Ruhezustand, mit Uhrfunktion mit Datum, mit Zeitschaltprogramm für 5 Kanäle, parametrierbar über die Bus-Software, Bemessungsbetriebsspannung 24 V AC, zum Schaltschranktüreinbau
Menge: 1,000 St

**1.3.60 Erstellung Bedienoberfläche**
für vorgenanntes Touch-Panel.
Die auf der Automationsebene vorhandenen DP sind auf dem Touch-Panel darzustellen.
Menge: 1,000 psch

*Hinweis: Hinweis Bedienfunktionen*
die Bedienfunktionen nach GA Funktionsliste Bereich 8.1 bis 8.4 wird im Titel "Managementbedienebene" erfasst.

#### Untertitel 1.4 ISP 1 - Projektierung und Inbetriebnahme

**1.4.10 Projektausführung Automationsstation**
*** Pauschalposition
Technische Bearbeitung
Zu der technischen Bearbeitung des Lieferumfanges werden folgende Leistungen
erbracht:
- Erstellung von Anwenderprogrammen
- Überprüfung von Anschaltbedingungen, anhand der beigestellten Dokumentationen
für übergreifende Funktionen aus anderen Gewerken
- verbindliche Angaben von Anschlussbedingungen des Lieferumfanges
- Festlegung von Montageorten für Feldgeräte und Hardwarekomponenten des
Lieferumfangs.
- Abstimmung von Terminplänen
- Koordinierung aller für die GA notwendigen Technischen Daten
- Koordinierung aller Projektbeteiligten hinsichtlich der GA
- Eingabe der Anwenderprogramme für in GA-Funktionsliste dargestellte Funktionen nach VDI 3814 Blatt 1, Beiblatt 070-5
- Eingabe von Adressen, Benutzeradressen, Klartext, Kennlinien, Messbereichen, Einheiten, Parametern, funktionsinterne Merker und Verknüpfungen
- Erstellung der Dokumentation
- Erstellung der Revisionsunterlagen und Bedienungshandbücher
- Erstellung der Visualisierung Bediengerät
Menge: 1,000 psch

**1.4.20 Inbetriebnahme Schaltschrank- und Automationsanlage**
Die Elektrische Verkabelung ist vor der Inbetriebnahme zu überprüfen.
Bei der Inbetriebnahme sind alle wichtigen Betriebszustände zu durchlaufen. Die Funktion aller Baugruppen ist zu kontrollieren, Einregulierungsarbeiten werden mit einem anschließenden 1-wöchigen Probebetrieb durchgeführt.
Während des Probebetriebes sind 2 Personen des AG in die Motortechnik und Schaltanlagenbedienung einzuweisen.
Übergabe der kompletten Dokumentation des Kaltwasseraggregats mit Schaltanlage und eingebautem Zubehör einschl. Bedienungs- und Wartungsunterlagen in 3-facher kopierfähiger Ausführung, jeweils in Ordner geheftet.
Funktionsprüfung:
Die Prüfung wird wie folgt vorgenommen:
Entsprechend der vorhandenen Aufgabenbestimmung soll der Leistungs- und Funktionsnachweis dazu dienen, die in der Anlagenbeschreibung vorgesehenen technischen Daten und Betriebswerte der Anlagenbauteile einschließlich der Leittechnik, im praktischen Betrieb zu überprüfen. Um sowohl typische energetische als auch regelungstechnische Betriebszustände zu erfassen, wird nach erfolgter Inbetriebnahme und Einregulierung der Kaltwasseranlage ein durchgehender störungsfreier Probelauf von 7 Tagen in der fertiggestellten und integrierten Anlage durchgeführt.
Danach erfolgt die Abnahme der Anlage durch den AG. Das Betriebsrisiko geht nach dieser Abnahme an den AG über.
Im Abnahmeprotokoll werden folgende Punkte festgelegt:
- Feststellung der Vollständigkeit der Lieferung
- Feststellung der Übergabe der Bestandsunterlagen, Betriebsanweisungen und Wartungspläne
- Feststellung der Einweisung des Bedienungspersonals sowie des vom AG später eingesetzten Wartungspersonals
Menge: 1,000 St

**1.4.30 Inbetriebnahme Heizungsanlage**
*** Pauschalposition
wie zuvor, jedoch für den Bereich Heizung. Es erfolgt eine gemeinsame Inbetriebnahme der gesamten Heizungsanlage (Pumpen, Ventile) mit dem Gewerk Heizung
Menge: 1,000 psch

**1.4.40 Inbetriebnahme Lüftungsanlage**
Die Inbetriebnahme der zentralen Lüftungsanlage, aller BSK und VVS erfolgt gemeinsam mit dem Gewerk Lüftung.
Bei der Inbetriebnahme sind alle wichtigen Betriebszustände zu durchlaufen. Die Funktion aller Baugruppen ist zu kontrollieren, Einregulierungsarbeiten werden mit einem anschließenden 1-wöchigen Probebetrieb durchgeführt.
Während des Probebetriebes sind 2 Personen des AG in die Motortechnik und Schaltanlagenbedienung einzuweisen.
Übergabe der kompletten Dokumentation der Anlage mit Schaltanlage und eingebautem Zubehör einschl. Bedienungs- und Wartungsunterlagen in 3-facher kopierfähiger Ausführung, jeweils in Ordner geheftet.
Funktionsprüfung:
Die Prüfung wird wie folgt vorgenommen:
Entsprechend der vorhandenen Aufgabenbestimmung soll der Leistungs- und Funktionsnachweis dazu dienen, die in der Anlagenbeschreibung vorgesehenen technischen Daten und Betriebswerte der Anlagenbauteile, im praktischen Betrieb zu überprüfen. Um sowohl typische energetische als auch regelungstechnische Betriebszustände zu erfassen, wird nach erfolgter Inbetriebnahme und Einregulierung ein durchgehender störungsfreier Probelauf von 7 Tagen in der fertiggestellten und integrierten Anlage durchgeführt.
Danach erfolgt die Abnahme der Anlage durch den AG. Das Betriebsrisiko geht nach dieser Abnahme an den AG über.
Im Abnahmeprotokoll werden folgende Punkte festgelegt:
- Feststellung der Vollständigkeit der Lieferung
- Feststellung der Übergabe der Bestandsunterlagen, Betriebsanweisungen und Wartungspläne
- Feststellung der Einweisung des Bedienungspersonals sowie des vom AG später eingesetzten Wartungspersonals
Menge: 2,000 St

**1.4.50 Inbetriebnahme Volumenstromregler**
Luftmengenmessungen und Grundeinstellungen an VVS-Reglern erfolgen durch den Lüftungsbauer.
Es erfolgt eine gemeinsame Inbetriebnahme mit der GA. Der Lüftungsbauer stellt erforderlich Grunddaten am Volumenstromregler ein, die GA testet die richtige Ansteuerung. Dann erfolgt die Luftmengenmessung durch den Lüftungsbauer, die GA steuert die Ventilatoren nach Vorgabe des Lüftungsbauers an.
Menge: 14,000 St

#### Untertitel 1.5 Installationsarbeiten

*Hinweis: Elektroarbeiten*
Elektroarbeiten
Vom Auftragnehmer dieses Gewerkes durchgeführte Elektroarbeiten sind entsprechend den VDE-Vorschriften auszuführen. Das Auflegen an den Geräten und Schaltschrank sowie Durchschalten und Inbetriebnehmen obliegt dann dem Auftragnehmer dieses Gewerkes.
Die Verkabelung wird bauseits im Gebäude verlegt.
Die Installationsarbeiten durch den AN dienen ausschließlich dem fachgerechten Anschluss der Leitung und die damit abschließende Verlegung des letzten Meters der Elektroleitung bzw. kleine Restarbeiten.

*Hinweis: Montagehöhe teilweise über 3,5m*
Vorhalten von Gerüsten und Leitern für eine Arbeitshöhe von ca. 3,7m auf einer Fläche von 15% der Gebäudegrundfläche oder 4 Räumen: Technik, Bewegung, Stuhllager und Wickelraum. Befestigung der Kabel in der Zwischendecke für Feldgeräte sowie Verkabelung in Raum Technik an der Rohdecke.

**1.5.10 Kabelrinne, 60 x 100 mm**
Kabelrinne, 60 x 100 mm
gelocht aus Stahlblech, feuerverzinkt
nach dem Tauchverfahren lt. DIN 50976,
einschliesslich Verbindungsmaterial und
aller Zuschnitte, Materialst. min. 1 mm
Seitenhöhe min. 60mm
Nennbreite 100 mm
liefern und montieren.
Menge: 20,000 m

**1.5.20 Kabelrinne, 60 x 300 mm**
Kabelrinne, 60 x 300 mm
gelocht aus Stahlblech, feuerverzinkt
nach dem Tauchverfahren lt. DIN 50976,
einschliesslich Verbindungsmaterial und
aller Zuschnitte, Materialst. min. 1 mm
Seitenhöhe min. 60mm
Nennbreite 300 mm
liefern und montieren.
Menge: 20,000 m

**1.5.30 Bogen 90°, 60 x 100 mm**
Bogen 90°, 60 x 100 mm
mit einer Seitenhöhe von mind. 60 mm,
Nennbreite 100 mm,
sonst. Leistung wie vor beschrieben,
liefern und montieren.
Menge: 5,000 St

**1.5.40 Bogen 90°, 60 x 300 mm**
Bogen 90°, 60 x 300 mm
mit einer Seitenhöhe von mind. 60 mm,
Nennbreite 300mm,
sonst. Leistung wie vor beschrieben,
liefern und montieren.
Menge: 5,000 St

**1.5.50 Bogen, vertikal, 60 x 100 mm**
Bogen, vertikal, 60 x 100 mm
mit einer Seitenhöhe von mind. 60mm,
Nennbreite 100mm,
sonst. Leistung wie zuvor beschrieben,
liefern und montieren.
Menge: 2,000 St

**1.5.60 Bogen, vertikal, 60 x 300 mm**
Bogen, vertikal, 60 x 300 mm
mit einer Seitenhöhe von mind. 60mm,
Nennbreite 300mm,
sonst. Leistung wie zuvor beschrieben,
liefern und montieren.
Menge: 2,000 St

**1.5.70 Wandausleger 100 mm**
Wandausleger 100 mm
mittelschwere Ausführung,
feuerverzinkt nach dem Tauchverfahren lt. DIN 50 976,
einschliesslich Befestigungsmaterial. Der Befestigungsabstand und das -material ist gemäss der Belastung
der Kabelrinne zu wählen, liefern und montieren.
Menge: 10,000 St

**1.5.80 Wandausleger 300 mm**
Wandausleger 300 mm
mittelschwere Ausführung,
feuerverzinkt nach dem Tauchverfahren lt. DIN 50 976,
einschliesslich Befestigungsmaterial. Der Befestigungsabstand und das -material ist gemäss der Belastung
der Kabelrinne zu wählen, liefern und montieren.
Menge: 10,000 St

**1.5.90 Wandausleger 400 mm**
mittelschwere Ausführung,
feuerverzinkt nach dem Tauchverfahren lt. DIN 50 976,
einschliesslich Befestigungsmaterial. Der Befestigungsabstand und das -material ist gemäss der Belastung
der Kabelrinne zu wählen, liefern und montieren.
Menge: 10,000 St

**1.5.100 Hängestiel-Ausleger, 200 mm**
mit einer Länge von 200 mm, mittelschwere Ausführung,
feuerverzinkt nach dem Tauchverfahren lt. DIN 50976
einschl. Befestigungsmaterial. Der Befestigungsabstand und das Befestigungsmaterial ist gemäss der
Belastung der Kabelrinne zu wählen.
einschl. Schutzkappe für Hängestiele
Liefern und montieren.
Menge: 10,000 St

**1.5.110 Hängestiel-Ausleger, 500 mm**
wie zuvor, jedoch Ausleger 500mm
Menge: 10,000 St

**1.5.120 Steigetrasse, verzinkt, komplett, 300 mm**
Steigetrasse, verzinkt, komplett, 300 mm
mit Trennsteg und Verbindern
sowie Klein- und Befestigungsmaterial
liefern und  komplett an Mauerwerk, Beton oder
Stahlträgern montieren.
Menge: 8,000 m

**1.5.130 Kabelschelle 15 bis 28mm**
aus verzinktem Stahl. Mit ganzflächiger Druckwanne für die Befestigung an Steigetrassen.
Liefern und montieren.
Menge: 10,000 St

**1.5.140 Kabelschelle 28 bis 34mm**
aus verzinktem Stahl. Mit ganzflächiger Druckwanne für die Befestigung an Steigetrassen.
Liefern und montieren.
Menge: 10,000 St

**1.5.150 Kabelschelle 40 bis 46mm**
aus verzinktem Stahl. Mit ganzflächiger Druckwanne für die Befestigung an Steigetrassen.
Liefern und montieren.
Menge: 10,000 St

**1.5.160 Kuparohr M16**
mittelschwere Ausführung, einschließlich
Verbindungsstücken, Abstandsschellen und Befestigungsmaterial
Menge: 50,000 m

**1.5.170 Kuparohr M20**
mittelschwere Ausführung, einschließlich
Verbindungsstücken, Abstandsschellen und Befestigungsmaterial
Menge: 50,000 m

**1.5.180 Kuparohr M25**
mittelschwere Ausführung, einschließlich
Verbindungsstücken, Abstandsschellen und Befestigungsmaterial
Menge: 50,000 m

**1.5.190 Kuparohr M32**
mittelschwere Ausführung, einschließlich
Verbindungsstücken, Abstandsschellen und Befestigungsmaterial
Menge: 50,000 m

**1.5.200 Kunststoffschutzschlauch, M16**
nach VDE 0605 für Maschinen- und Geräteanschlüsse
anteilig einschließlich Verschraubungen,
Menge: 50,000 m

**1.5.210 Kunststoffschutzschlauch, M20**
nach VDE 0605 für Maschinen- und Geräteanschlüsse
anteilig einschließlich Verschraubungen,
Menge: 50,000 m

**1.5.220 Banderdungsschellen bis 1 1/2"**
Banderdungsschellen bis 1 1/2"
Anschluss und Verbindung mit Band-Erdungsschellen nach
VDE 0190, Schellenkörper Messing vernickelt, Band aus
nicht rostendem Edelstahl, zum Anschluss von 1x2,5mm²
bis 1x16mm² für Rohre bis 1 1/2", liefern und
montieren.
Menge: 3,000 St

**1.5.230 Banderdungsschellen bis 2 1/2"**
Banderdungsschellen bis 2 1/2"
Anschluss und Verbindung mit Band-Erdungsschellen
nach VDE 0190, Schellenkörper Messing vernickelt,
Band aus nicht rostendem Edelstahl,
zum Anschluss von 1x2,5mm²
bis 1x16mm² für Rohre bis 2 1/2",
liefern und montieren.
Menge: 1,000 St

**1.5.240 Potentialausgleichsleitung NHMH-J 1 x 16 mm²**
Potentialausgleichsleitung NHMH-J 1 x 16 mm²
halogenfrei, liefern und verlegen.
Menge: 20,000 m

**1.5.250 Potentialausgleichsschiene**
Potentialausgleichsschiene
nach VDE 0100 mit Messing-Klemmschiene und kontaktsicheren Reihenklemmen DIN/VDE 0609 Teil 1
mit Abdeckkappe aus Kunststoff mit Anschluß von 1 Erdungsband bis 30x3,5 mm, bis zu 7 Leiter je 16 mm² und bis zu 2 Leiter je 95 mm².
Liefern und montieren.
Menge: 1,000 St

**1.5.260 Ltg. NHMH-J 3x1,5**
Installationsleitung DIN VDE 0250-214 NHMH-J 3 x 1,5, Cu-Zahl 43, auf vorh. Kabelrinnen oder in offene Kanäle, in Rohren oder Unterflurkanälen.
Menge: 1500,000 m

**1.5.270 Ltg. NHMH-J 3x2,5**
Installationsleitung DIN VDE 0250-214 NHMH-J 3 x 2,5, Cu-Zahl 72, auf vorh. Kabelrinnen oder in offene Kanäle, in Rohren oder Unterflurkanälen.
Menge: 20,000 m

**1.5.280 Ltg. NHMH-J 4x1,5**
Installationsleitung DIN VDE 0250-214 NHMH-J 4 x 1,5, Cu-Zahl 72, auf vorh. Kabelrinnen oder in offene Kanäle, in Rohren oder Unterflurkanälen.
Menge: 100,000 m

**1.5.290 Ltg. NHMH-J 5x2,5**
Installationsleitung DIN VDE 0250-214 NHMH-J 5 x 2,5, Cu-Zahl 120, auf vorh. Kabelrinnen oder in offene Kanäle, in Rohren oder Unterflurkanälen.
Menge: 25,000 m

**1.5.300 Installationskabel symmetrisch J-H(St)H 2x2x0,8 Bd**
Installationskabel, symmetrisch, DIN VDE 0815, J-Y(St)Y, 2 x 2 x 0,8 Bd, Cu-Zahl 25 auf vorh. Kabelrinnen oder in offene Kanäle, in Rohren oder Unterflurkanälen.
Menge: 1750,000 m

**1.5.310 Installationskabel symmetrisch J-H(St)H 4x2x0,8 Bd**
Installationskabel, symmetrisch, DIN VDE 0815, J-Y(St)Y, 4 x 2 x 0,8 Bd, Cu-Zahl 45 auf vorh. Kabelrinnen oder in offene Kanäle, in Rohren oder Unterflurkanälen.
Menge: 1300,000 m

**1.5.320 Installationskabel symmetrisch J-H(St)H 6x2x0,8 Bd**
Installationskabel, symmetrisch, DIN VDE 0815, J-Y(St)Y, 6 x 2 x 0,8 Bd, Cu-Zahl 45 auf vorh. Kabelrinnen oder in offene Kanäle, in Rohren oder Unterflurkanälen.
Menge: 50,000 m

**1.5.330 Abzweigkasten Kunststoff 100/100mm T 50mm IP54**
Verbindungsdose DIN EN 60670-1 als Abzweigkasten, aus
Kunststoff, Grundfläche mind. 100 mm x 100 mm, Tiefe mind.
50 mm, mit Deckel mit Schraubbefestigung, Schutzart IP 54
DIN EN 60529, auf Beton.
Menge: 10,000 St

**1.5.340 Feuchtraumabzweigdose**
Feuchtraumabzweigdose 75 x 75 qmm liefern und montieren.
Leitungen
4 Leitungen eingeführt, abisoliert
und fachgerecht verklemmt
Menge: 5,000 St

**1.5.350 Sammelhalterungen bis 30 Kabel**
liefern und montieren
Menge: 50,000 St

**1.5.360 Metallsammelhalterungen bis 30 Kabel**
liefern und montieren
Menge: 50,000 St

**1.5.370 Brandschottungen bis 0,01 qm**
Brandabschottungen für Leitungen und Kabel mit zugelassenem Schottsystem für eine Feuerwiderstandsdauer von 90 Minuten herstellen.
Die Leitungen/Kabel einschl. der Befestigung- und Tragekonstruktion sind auf beiden Seiten der Abschottung auf
eine Länge von mindestens 50 cm mit Brandschutzanstrich zu beschichten.
Brandschottung bis 0,01 qm
Menge: 5,000 St

**1.5.380 Brandschottungen 0,01 bis 0,02 qm**
Brandabschottungen für Leitungen und Kabel mit zugelassenem Schottsystem für eine Feuerwiderstandsdauer von 90 Minuten herstellen.
Die Leitungen/Kabel einschl. der Befestigung- und Tragekonstruktion sind auf beiden Seiten der Abschottung auf
eine Länge von mindestens 50 cm mit Brandschutzanstrich zu beschichten.
Brandschottung 0,01 bis 0,02 qm
Menge: 5,000 St

**1.5.390 Brandschottungen 0,02 bis 0,03 qm**
Brandabschottungen für Leitungen und Kabel mit zugelassenem Schottsystem für eine Feuerwiderstandsdauer von 90 Minuten herstellen.
Die Leitungen/Kabel einschl. der Befestigung- und Tragekonstruktion sind auf beiden Seiten der Abschottung auf
eine Länge von mindestens 50 cm mit Brandschutzanstrich zu beschichten.
Brandschottung 0,02 bis 0,03 qm
Menge: 5,000 St

*Hinweis: Standardbeschreibung*
STLB-Bau 2013-10 070
Die Anschlussarbeiten für Kabel und Leitungen beinhalten Ablängen, Einführen, Abdichten, Absetzen, Anklemmen und Zugentlastung sowie Auflegen der Abschirmung. Kennzeichnung durch Kabelbinder mit Einsteckvorrichtung. Alle Enden werden bis zur endgültigen Beschriftung dauerhaft gekennzeichnet. Bezeichnung nach vorgegebener Struktur und Abstimmung mit dem AG. Elektrische und pneumatische Einführungen mit Zugentlastung, Knickschutz und Verschraubung, Verschraubungen aus Kunststoff.

**1.5.400 Beiderseitiges Auflegen und Anklemmen bis 6 Adern**
Anschluss von Kabeln und Leitungen an Haupt- und
Unterverteilungen, an selbst gelieferten oder bauseitig
gestellten und montierten Betriebsmitteln wie z. B. -
Schaltschränke und Steuerungen von Maschinen, HLS-
Betriebsmitteln
- Alarmierungs- und Signaleinrichtungen
- sonstige Maschinen und Motoren anderer Gewerke bzw. aus
bauseitiger Beistellung.
Zu den Anschlussarbeiten gehört das Beschriften, Absetzen,
Einführen (einschl. Einführungs- und Abfangmaterial),
Kabelschuhe, Endhülsen usw. und sonstiges Zubehör, dass
für die Erstellung eines betriebsfertigen Anschluss erforderlich
ist. Anschlussarbeiten sind beidseitig auszuführen.
Menge: 130,000 St

**1.5.410 Beiderseitiges Auflegen und Anklemmen bis 10 Adern**
Anschluss von Kabeln und Leitungen an Haupt- und
Unterverteilungen, an selbst gelieferten oder bauseitig
gestellten und montierten Betriebsmitteln wie z. B. -
Schaltschränke und Steuerungen von Maschinen, HLS-
Betriebsmitteln
- Alarmierungs- und Signaleinrichtungen
- sonstige Maschinen und Motoren anderer Gewerke bzw. aus
bauseitiger Beistellung.
Zu den Anschlussarbeiten gehört das Beschriften, Absetzen,
Einführen (einschl. Einführungs- und Abfangmaterial),
Kabelschuhe, Endhülsen usw. und sonstiges Zubehör, dass für die Erstellung eines betriebsfertigen Anschluss erforderlich ist. Anschlussarbeiten sind beidseitig auszuführen.
Menge: 50,000 St

#### Untertitel 1.6 Sonstiges und unvorhersehbare Arbeiten

*Hinweis: Stundenlohnarbeiten*
Da es sich bei diesem Projekt um eine Neu- und Umbaumaßnahme handelt, die das Bauen im Bestand erfordert, ist die Ausschreibung von Tagelohnarbeiten in entsprechendem Umfang erforderlich. Im Stundennachweis werden nur solche Arbeiten anerkannt, bei denen sich die Leistung nicht eindeutig und umfassend beschreiben lässt, sodass die Bildung einer Leistungsposition für den Bieter ein unkalkulierbares Risiko darstellen würde. Für die Ausführung der Stundenlohnarbeiten gelten Grundsätzlich die Maßgaben der VOB/B § 15 sowie die folgenden Bedingungen. Der AN muss auf den Stundenzetteln neben den üblichen Daten und Personenangaben - folgendes deutlich lesbar aufführen:
- Veranlassung für die betreffende Arbeit (ggf. Auftragsdaten)
- Genaue Ortsbeschreibung der Arbeit (z.B. Geschoss, Raum-Nr., Achsen…)
- Beschreibung der ausgeführten Arbeit
- genaue Bezeichnung des (dabei) verarbeiteten/verbrauchten Materials.
Soweit nicht im Einzelfall der Einsatz einer bestimmten Mitarbeiterqualifikation vereinbart ist, wird im Anerkennungsfall nur die Tarifgruppe vergütet, die den Anforderungen der Arbeit entspricht; unabhängig davon, ob die Arbeit tatsächlich von einer höheren Tarifgruppe ausgeführt wurde.
Der Einsatz von Werkzeugen und Montagehilfen wird nicht gesondert vergütet. Für bauaufsichtliches Personal (Bauführer, Polier usw.) erfolgt, wenn nicht besonders angeordnet oder nachweißlich durch die UVV gefordert, keine Vergütung. Die Stundenverrechnungssätze enthalten:
- die Lohn- und Gehaltskosten der Baustelle;
- die Lohn- und Gehaltsnebenkosten der Baustelle;
- die Stoffkosten der Baustelle;
- die Kosten der Einrichtungen, Geräte, Maschinen und maschinellen Anlagen der Baustelle;
- die Fracht-, Fuhr- und Ladekosten;
- die Sozialkassenbeiträge und Sonderkosten, die bei wirtschaftlicher Betriebsführung entstehen, mit angemessenen Zuschlägen für Gemeinkosten und Gewinn (einschließlich allgemeinem Unternehmerwagnis);
Tagelohnstunden und Leistungen nach VOB/B § 2 (8) 2 sind vor der Ausführung anzumelden und dürfen nur auf Anweisung der Bauleitung ausgeführt werden. Über die Stundenlohnarbeiten hat der AN arbeitstäglich geführte Stundenzettel in regelmäßigen kurzen Abständen, mindestens jedoch innerhalb von 7 Kalendertagen, mit Materialnachweis 2-fach bei der Objektüberwachung zur Unterschrift und Anerkennung sowie durchschriftlich bei dem AG:
Freie Hansestadt Bremen
Sondervermögen für Immobilien und Technik der Stadtgemeinde Bremen
vertreten durch IB Stadt
Herr Christoph Lindenbeck
Theodor Heuss Allee 14
28215 Bremen
per mail: christoph.lindenbeck@immobilien.bremen.de (mailto:gerhard.mysegaes@immobilien-bremen.de)
einzureichen.
Die anerkannten Stundenzettel sind der Abrechnung beizufügen. Bei einer nicht den Bedingungen entsprechenden Vorlage der Stundennachweise, behält sich der AG vor, diese nicht anzuerkennen. Eine nachträgliche Anerkennung gemäß VOB/B § 8 Abs. 2 wird ausdrücklich vorbehalten.

**1.6.10 Stundenlohnarbeiten durch Regelungstechniker**
Stundenlohnarbeiten durch Regelungstechniker auf besonderer Anordnung der Bauleitung zum Nachweis ausführen.
Menge: 8,000 St

**1.6.20 Stundenlohnarbeiten durch Facharbeiterkräfte**
Stundenlohnarbeiten durch Facharbeiterkräfte auf besonderer Anordnung der Bauleitung zum Nachweis ausführen.
Menge: 8,000 St

**1.6.30 Kernbohrung Mauerwerk DN 100**
wie zuvor beschrieben, jedoch DN 80
Menge: 5,000 St

**1.6.40 Kernbohrung Beton DN 100**
sonst wie vor beschrieben, jedoch bis DN 80
Menge: 5,000 St

**1.6.50 Kernbohrung Beton DN 160**
sonst wie vor beschrieben
Menge: 5,000 St

**1.6.60 Wand- und Deckendurchbruch bis 15mm**
erstellen in Wandstärken bis 24 cm oder Decken bis 22cm.
Durchmesser max.: 15 mm
Menge: 30,000 St

**1.6.70 Revisionsunterlagen**
*** Pauschalposition
Alle Revisionsunterlagen sind 7 Werktage vor der Abnahme der Bauleitung vollständig in 1facher Ausfertigung zur Verfügung zu stellen.
Revisionsunterlagen
Für die Erstellung der folgenden Revisionsunterlagen
1 Satz Bestandspläne farbig angelegt auf Papier und dreifach als EDV-Datei auf elektronischem Datenträger ( CD ).
1 Satz Fließ-, Stromlauf- und Schaltschemata,
1 Satz Ersatzteillisten und Bezugsquellennachweise, zusätzlich einfach als EDV-Datei auf elektronischem Datenträger ( CD ).
Brandschutzklappen:
Nachweis für den Probebetrieb. Protokoll zur Inbetriebnahme und zur Fernauslösung und Rückstellung der BSK Herstellerbescheinigung über den Verschluss der Wand- und Deckendurchführungen für Elektroleitungen in F90/R90/S90/I90/K90.
Herstellerbescheinigung für fachgerechte Ausführung der Arbeiten Geräteunterlagen für alle wesentlichen Bauteile und technischen Anlagen, welche eingebaut worden sind. Hierzu gehören ebenfalls die Bedienungs- und Wartungshinweise der Anlagenbauteile und deren Ersatzteillisten.
EU-Konformitätserklärung für Anlagenbauteile
Für folgende Bauteile sind die Ersatzteillisten, Montageanleitungen, Bedienungsanleitungen, Datenblätter und sonstige Beschreibungen in einem Ordner anzulegen und wie zuvor beschrieben 3-fach vorzulegen.
- Überspannungsschutzgerät
- Feldgeräte
- Automationsgeräte
- Schaltschrankeinbauteile
- Schaltschrank
diese Aufstellung ist nicht abschließend
Die weiteren Revisionsunterlagen gemäß VOB/C DIN18380 Abschnitt 3.7.
Menge: 1,000 psch
